# Prettauer Pfad 38A_Wohnprojekt
Angebotsaufforderung (GAEB DA XML 3.2, DA83)
Projekt: 2025-08
Währung: EUR
Vergabeart: Öffentliche Ausschreibung
Eröffnung: 26.10.2026 12:00:00
Ende der Zuschlagsfrist: 30.11.2026
Abgabeort: elektronisch über DTVP; ;
Ausführungsbeginn: 01.12.2026
Ausführungsende: 01.08.2027
Erstellt mit: GXML Toolbox V3.3 R20200224, ORCA AVA 23.2.1 - Professional Edition 23.02.01, 01.10.2026

## Angaben zur Baustelle und Durchführung
1. Bestand-Baustellenbereich:
Das Baugrundstück befindet sich in einem Allgemeinen Wohngebiet.
Der Zugang zum Baugelände (Prettauer Pfad ) erfolgt über die direkte Zufahrt einer beengten, öffentlichen Straße. Die unmittelbar angrenzenden Grundstücke werden zu Wohnzwecken genutzt.
Bei der Baustellenorganisation ist deshalb darauf zu achten und in der Kalkulation zu berücksichtigen, dass

- die Straßensituation auf Wende-/Zugangsmöglichkeiten vorab geprüft und bei der Anlieferung von BE, Baumaterialien, Maschinen, Werzeuge etc. und bei der Durchführung der eigenen Arbeiten berücksichtigt wird.
- der Zugang nur über die geschützte Gehwegüberfahrt/Baustraße erfolgen darf.
- die nördliche, seitliche Zufahrt zum rückwärtigen Fremdgrundstück (Wohnhaus) nicht genutzt werden darf und immer freizuhalten ist.
- lärmintensive Arbeiten, soweit möglich, vermieden bzw. mit der Bauleitung vorab abgesprochen werden.

2. Baumaßnahme:
Das Baugrundstücks ist bzw. wird im Zuge der Bauarbeiten mit allen notwendigen Medien erschlossen und die Geländeoberfläche bereits hergerichtet (gerodet).
Das Gebäude ist teilunterkellert und hat 3 Wohngeschosse (EG, OG, DG).
- Die Gründung (teilweise abgetreppt mit Frostschürzen) erfolgt mit einer Stb.-Bodenplatte
- Die Tragkonstruktion der Wände erfolgt in massiver Bauweise (Stahlbeton, KS-Mauerwerk)
- Die Tragkonstruktion der Decken erfolgt in Stahlbeton
- Die Satteldachkonstruktion wird mit Holzbindern ausgeführt.

3. Arbeitszeit / Bauzeit:
Im Regelfall sind die Arbeiten Werktags zwischen 07:00 und 20:00 Uhr unter Einhaltung des Bundesimmissionsschutzgesetz (BImSchG) auszuführen.
Die Gesamtbauzeit (alle Gewerke) erstreckt sich über ca. 70 Wochen.

5. Immissionsschutz:
Der evtl. durch den AN geplante Einsatz von Geräten, die Schall bzw. Erschütterungen hervorrufen, sind dem AG anzuzeigen und mit ihm abzustimmen. Es dürfen nur lärmgedämmte und staubarme Geräte und Maschinen zum Einsatz kommen, die dem neuesten Stand der Technik entsprechen.
Bei der Durchführung der Arbeiten sind alle Begleiterscheinungen, die den Betrieb beeinträchtigen können, wie Lärm und Staub, so gering wie möglich zu halten.

6. Leitungsbestand:
Die vorhandenen Ver- und Entsorgungsleitungen sind zu schützen und deren Betrieb ist sicherzustellen. Jede vorhersehbare Unterbrechung muß der Bauleitung mitgeteilt und abgestimmt werden.

7. BE, Räume
 - Kfz-Stellplätze sind nur in Eigenverantwortung im öffentlichen Straßenland vorhanden.
 - Die Gestellung von Umkleide-, Aufenthalts-, Werkstatträume, Lager- und Schuttcontainern erfolgen, soweit benötigt, durch die jeweiligen Auftragnehmer (AN) in Abstimmung mit der Bauleitung.
 - Bau-WC, Baustrom, Bauwasser wird im Rahmen der BE gestellt und ohne zusätzliche Kosten vom AG zur Verfügung gestellt
 - Der Baustellenbereich wird mit Absperrungen / Bauzaun gesichert. Der AN hat darauf zu achten, dass während und nach Beendigung der Arbeiten der Zugang zum Baustellenbereich für fremde Personen verwehrt bleibt.

8. Hebezeuge:
Alle Hebewerkzeuge sind vom AN im Rahmen der Leistungspositionen bereitzustellen, vorzuhalten und abzutransportieren.

9. Transporte:
Alle Transporte zu den Einbaustellen und Schuttcontainern sind ausschließlich Sache des AN und mit den Preisen abgegolten.

10. Bestell- und Lieferzeiten des AN:
Der AN hat die Lieferzeiten der von ihm benötigten Stoffe und Materialien unter Berücksichtigung der Rahmentermine zu prüfen und vor Auftragsvergabe zu klären. Etwaige Lieferprobleme sind dem AG vor Auftragsvergabe zu benennen.

11. Schuttabtransport:
Alle Abbruchmaterialien sind fachgerecht zu trennen und in Container zu sammeln. Die entsprechenden Entsorgungsnachweise sind vom AN dem AG vorzulegen. Die Entsorgung nach den gesetzlichen Vorschriften liegt im Verantwortungsbereich des AN.

12. Termine:
Die Ausführungsfristen mit evtl. erfoderlichen Zwischenterminen werden bei Auftragsvergabe bindend festgelegt.

## Allgemeine Vertragsbedingungen (AVB)
ALLGEMEINE VERTRAGSBEDINGUNGEN (AVB):

1. ANGEBOT:
1.0 Gegenstand des Angebots sind die im Leistungsverzeichnis näher bezeichneten und in den Bauzeichnungen dargestellten Leistungen, sowie alle Nebenleistungen gemäß VOB Teil C.
1.1 Sämtliche Leistungen sind nach der zuletzt gültigen Ausgabe (zum Zeitpunkt der Angebotsabgabe) der VOB zu kalkulieren, soweit im LV nicht anders beschrieben.
1.2 Für sämtliche Baustoffe, Bauteile, Materialien und Leistungen sind die entsprechenden gültigen EN/DIN-Vorschriften, die nach dem neuesten Stand der Technik verfaßten EN/DIN-Entwürfe, die bauaufsichtlichen Zulassungen, die Bauverordnungen, die Verarbeitungs-Richtlinien der Hersteller und die Empfehlungen der Fachverbände einzuhalten.
1.3 Der Bieter erkennt mit der Abgabe seines Angebotes durch seine Unterschrift folgende Punkte an.
 - dass er sich vor Angebotsabgabe über die Lage und Beschaffenheit der Baustelle genau unterrichtet hat
 - dass er sich über Details von Leistungen und Lieferungen, soweit diese im Ausschreibungstext nicht eindeutig beschrieben sind, durch Rückfragen Klarheit verschafft hat.
 - dass er alle örtlichen Verhältnisse im Zusammenhang mit der Planung und Leistungsbeschreibung überprüft hat, evtl. Erschwernisse sind in der Preisbildung berücksichtigt. Pläne liegen beim Bauherrn zur Einsicht bereit.
 -  dass spätere Einwände, die sich auf Unkenntnis und Unklarheiten im Leistungsverzeichnis stützen sollten, keine Berücksichtigung (auch bei evtl. Preisnachforderungen) finden.
 - Änderungen bzw. Zusätze in den Ausschreibungstexten sind unzulässig. Änderungen bzw. Zusätze sind in einem Beiblatt niederzuschreiben
1.4 Die Einheitspreise sind dauerhaft lesbar einzusetzen, sie sind so zu kalkulieren, daß diese in jedem Fall bindende Festpreise für die ganze Bauzeit sind, auch dann, wenn sich Mengen ändern oder einzelne Positionen ganz entfallen. Lohn- und Materialpreiserhöhungen werden grundsätzlich nicht vergütet.
1.5 Arbeitsgemeinschaften haben einen Bevollmächtigten zu benennen. Eine Liste aller Beteiligten ist dem Angebot beizulegen. Die Weitervergabe von (Teil-) / Leistungen bedarf der Zustimmung des AG.
1.6 Die für die Ausführung bzw. Abnahme seiner Arbeiten behördlichen Anträge und Gesuche hat der AN termingerecht und selbstverantwortlich rechtzeitig aufzustellen und einzureichen. Eine besondere Vergütung hierfür erfolgt nicht. Evtl. Genehmigungsgebühren trägt der AN.
1.7 Mit dem Zuschlag bzw. der Vergabe ist innerhalb von acht Wochen nach Angebotsabgabetermin zu rechnen, während dieser Frist bleibt der Bieter an sein Angebot gebunden, Nachfristen können vereinbart werden.

2. AUFTRAGSERTEILUNG:
2.1 Der Auftrag wird schriftlich vom Auftraggeber (nachfolgend AG genannt) erteilt. Alle mündlich erteilten Aufträge sind nur in schriftlich bestätigter Form bindend.
2.2 Folgende Unterlagen sind im Falle einer Auftagserteilung Vertragsbestandteile. Bei Widersprüchen im Vertrag gelten in nachfolgender Reihenfolge :

 1. Das Auftragsschreiben / der Vertrag mit beigefügten Anlagen
 2. Das Leistungsverzeichnis
 3.  Die Bauzeichnungen
 4. Die Zusätzlichen Vertragsbedingungen (ZVB)
 5. evtl. besondere Vertragsbedingungen (BVB)
 6.  Die Zusätzlichen Technischen Vorschriften (ZTV)
 7. Die Allgemeinen Vertragsbedingungen (AVB)
 8.  Die Allgemeinen Technischen Vorschriften (AVT) und die anerkannten Regeln der Technik
 9. VOB Teil B+C in der am Angebotsabgabetag gültigen Fassung mit Ergänzung durch das BGB, mit Ausnahme nachfolgend beschriebener Abschnitte
2.3 Allgemeine und besondere Geschäftsbedingungen des bietenden Unternehmen sind ausgeschlossen. Besondere technische Bedingungen für spez. Lieferungen oder Arbeiten gelten nur, wenn diese im Auftragsschreiben erwähnt sind.
2.4 Die Leitung der Ausführung seiner Arbeiten erfolgt durch den Auftragnehmer (nachfolgend AN genannt).
 Der AN hat, sofern er die Ausführung der Vertragsleistung nicht persönlich leitet, einen fachkundigen und verantwortlichen Stellvertreter zu benennen. Bei Abwesenheit von der Baustelle hat der AN dafür zu sorgen, daß ihn bzw. seinen Stellvertreter Anweisungen vom AG jederzeit erreichen. Ihm obliegen die verantwortliche Kontrolle und Überwachung der Ausführung, des sicheren Betriebs der Baustelle, insbes. die Tauglichkeit und Betriebssicherheit der Gerüste, Geräte und sonstigen Baustelleneinrichtungen, sowie die Einhaltung der Arbeitsschutzbestimmungen.
2.5 Werden durch Änderungen unvorhersehbare Leistungen notwendig, für die kein Einheitspreis vereinbart wurde, so haben die Vertragspartner den Einheitspreis vor Beginn der Arbeiten zu vereinbaren. Unterläßt der AN dies, so kann der Einheitspreis bei der Abrechnung vom AG auf der Basis von LV-Preisen festgesetzt werden.
2.6 Für Stundenlohnarbeiten gelten die im Angebot ausgefüllten Einheitspreise für Lohn-, Geräte- und Stoffkosten. Sie dürfen jedoch nur auf ausdrückliche Anordnung der Bauleitung ausgeführt werden. Für vereinbarte Stundenlohnarbeiten sind der Bauleitung täglich Stundenlohnzettel zur Anerkennung vorzulegen. Kommt der AN dieser Anordnung nicht nach, so hat er nur Anspruch auf Vergütung der Arbeiten nach ausgeführten Mengen und üblichen LV-Preisen.

3. AUSFÜHRUNGSFRISTEN:
3.1 Für die Durchführung der Arbeiten werden im Vertrag Fertigstellungstermine mit Zwischenfristen  vereinbart. Der AG erstellt in Abstimmung der einzelnen Gewerke einen Bauzeitenplan mit Zwischenfristen. Dieser wird vor Arbeitsbeginn mit den ausführenden Firmen gemeinsam festgelegt und gegebenenfalls überarbeitet. Der Bauzeitenplan ist Bestandteil des Vertrages.
3.2 Für die Nichteinhaltung der festgesetzten Termine wird eine Vertragsstrafe entsprechend des BGB §§ 339-345 geltend gemacht. Sie beträgt je Werktag der Überschreitung 0,2% der Auftragssumme. Die Obergrenze beträgt max. 5% der Auftragssumme. Für den vorbeschriebenen Abzug von der Schlußrechnung bedarf es keiner weiteren Ankündigung. Davon unberührt bleiben Schadensersatzforderungen jedweder Art wegen verspäteter Gesamtfertigstellung und Inbetriebnahme.

4. VERSCHIEDENES:
4.1 Das Anordnungsrecht des AG auf der Baustelle bei der Bauausführung wird ausschließlich durch den AG oder dessen Bauleiter ausgeübt. Bei Auftragsausführungen, die nicht vom AG oder dessen Bauleiter bestätigt wurden, kann die Vergütung mit der Begründung der nicht bestellten Leistung verweigert werden.
4.2 Während der Dauer der Arbeiten sind die Schutzmaßnahmen so zu treffen, dass Schäden an Passanten und am Bau tätigen Personen, sowie an allen materiellen Objekten ausgeschlossen bleiben.
4.3 Bauschutt ist täglich aus dem Bauwerk und von den Verkehrswegen zu entfernen und getrennt nach Art in Containern zwischenzulagern. Die Beseitigung des eigenen Bauschutts ist gemäß VOB Nebenleistung und wird nicht gesondert vergütet.
4.4 Der AN hat sich gegen Haftpflicht- und Obhutschäden ausreichend zu versichern. Der AG behält sich vor, eine Bauwesenversicherung abzuschließen und die Prämie hierfür auf die beteiligten AN´s umzulegen.

5. BAUTAGEBERICHT
5.1 Über den Fortgang der Arbeiten hat der AN Bautageberichte zu führen mit Angabe zu Arbeitskräfte, Art und Ort von Arbeiten, Wetter etc. . Eine Kopie der Tagesberichte ist der Bauleitung wöchentlich unaufgefordert zu übergeben, eine Vergütung hierfür erfolgt nicht.

6. AUFMASS, ABRECHNUNG, ABNAHME, GEWÄHRLEISTUNG

6.1 Die Schlußrechnung ist innerhalb vier Wochen nach Fertigstellung und Abnahme einzureichen, VOB Teil B §14 gilt ergänzend. Aufmaße und Abrechnungspläne sind beizufügen.
6.2 Abschlagszahlungen werden entsprechend dem Stand der Leistungen auf Vorlage einer prüffähigen Teilrechnung (mit Massenaufstellung der Positionen) bis zur Höhe von 90% der tatsächlichen Arbeiten geleistet.
6.3 Es gilt als vereinbart, daß die Sicherheitsleistung für die Dauer der Gewährleistung gemäß VOB/B von vier Jahren einbehalten wird. Die Höhe dieser beträgt 5% der Abrechnungssumme. Ablösung durch Bankbürgschaft ist möglich.

7. BIETERERKLÄRUNG
 Durch die Unterzeichnung erklärt der Bieter,

7.1 dass er bei der .............................................- Versicherungsgesellschaft in .............................
 in Höhe von  .............................................  €  haftpflichtversichert ist.

7.2 dass er Mitglied der ............................................- Berufsgenossenschaft in .............................
 mit der Mitglieds-Nr.  ......................................... ist.

7.3 dass er alle Unbedenklichkeitsbescheinigungen (nicht älter als 3 Monate) vor Auftragserteilung vorlegt.
7.4 dass er die erforderliche Fachkunde, Leistungsfähigkeit und Zuverlässigkeit besitzt und über ausreichende technische und wirtschaftliche Mittel verfügt. Die Nachweise werden vor Beauftragung vorgelegt.
7.5 dass er alle im Vertrag angegebenen Vorschriften und Bedingungen gelesen hat und diese anerkennt.

..........................................  ...........................................................................................................
  ( Ort und Datum)  (Stempel und rechtsverbindl. Unterschrift des Bieters)

## Alle in den zusätzlichen Technischen Vorbemerkungen
Alle in den zusätzlichen Technischen Vorbemerkungen gemachten Auflagen sind in die Einheitspreise einzukalkulieren. Sollte der Unternehmer Bedenken gegen die ausgeschriebene Art der Ausführung haben, so sind diese bei Angebotsabgabe geltend zu machen. Für die Ausführung der Arbeiten gelten die Verlegevorschriften und Zulassungsbescheide der Herstellerwerke, die einschlägigen, gültigen DIN-Vorschriften, die Unfallverhütungsvorschrift, sowie die Schutzbestimmungen über zulässige Emissionswerte. Beim Brandschutz sind die Grundlagen des Prüfzeugnisses zu berücksichtigen.
Die Preise aller Leistungen gelten einschließlich Herstellung, Lieferung aller Stoffe und Materialien mit Montage incl aller Nebenleistungen gemäß VOB/C in fertiger Arbeit. Ist im Leistungsverzeichnis ein bestimmtes Fabrikat oder gleichwertiger Art gefordert und fehlt die für das Angebot geforderte Angabe gilt das im Leistungsverzeichnis genannte Fabrikat als vereinbart.

Die Einheitspreise beinhalten insbesondere:
- das Stellen und Vorhalten aller zur Montage nötigen Baustelleinrichtungen, Werk- und Hebezeuge
- alle Montage-/ Rollgerüste soweit nicht extra beschrieben
- Kennzeichnung der Schalter-/Steckdosenpositionen o.Ä. bei Schließung der Wandschalen
- Rechtwinkelige Innenecken der GK-Wänd
- Bohrungen für Einbauleuchten, Rauchmelder o.ä. in die beschriebenen Unterdecken bis 15mm
- Einmessung von Bohrungen und Aussparungen für Einbauten n. Deckenplan
- sämtliche Befestigungs- und Verfugungsmaterialien
- alle notwendigen Aussteifungen (Plattenstreifen) bei Doppelständerwänden in den 1/3-Punkten
- Gleitende Anschlüsse, Außenecken der GK-Wände, Wandenden und Schattenfugenanschlüsse sind, soweit vorhanden, als Positionen separat ausgeschrieben
- Die als "starr" ausgeschriebenen Anschlüsse haben Deckendurchbiegungen von bis zu 10mm schadlos aufzunehmen!
- Der fachgerechte, entkoppelte Anschluss von nichttragenden Montagetrennwänden und GK-Unterdecken an die angrenzenden Bauteile insbesondere an Mauerwerk und Stb.-Decken.

Für die Oberflächengüten der Verspachtelung von Gipsplatten gelten die gem. Merkblatt Nr. 2 der Industriegruppe Gipsplatten im Bundesverband der Gips- und Gipsbauplattenindustrie e. V., festgelegten Qualitätsstufen Q1-Q4.

- Vom AG zur Verfügung gestellt werden Bautoilette, Bauwasser, Bauaufzug und Baustrom

## 039 Trockenbauarbeiten

### Abschnitt 01 Sonstiges

**01.0001 Baustelleneinrichtung für Zwecke des Auftragnehmers**
*** Pauschalposition
für alle direkt im Bereich und im Zusammenhang mit dem zu errichtenden Gebäude stehenden Leistungen auf dem Baugrundstück mit allen Unterkünften, Geräten, Hebezeugen, Kran, Gerüste etc., insbesondere Rollgerüst o.ä. für alle Bekleidungen in der Halle bis h=5,6 m, liefern, aufstellen, vorhalten und nach Abschluss der Arbeiten wieder abfahren.

Vorhaltedauer: Ausführungszeit des Auftragnehmers
Menge: 1,000 psch

**01.0002 Stundenlohnarbeiten (Facharbeiter)**
für evtl. erforderliche Arbeit, die nicht im LV erfaßt sind und nur auf ausdrückliche Anweisung der Bauleitung zur Ausführung kommen.
Menge: 10,000 h

**01.0003 Stundenlohnarbeiten (Helferstunden)**
für evtl. erforderliche Arbeit, die nicht im LV erfaßt sind und nur auf ausdrückliche Anweisung der Bauleitung zur Ausführung kommen.
Menge: 10,000 h

### Abschnitt 02 Wände

**02.0001 nichttragende innere Montage-/Trennwand (d=10)**
*** Grundposition ZZ 1.0
*** Bezugsbeschreibung
mit beidseitig doppelt beplanktem Metall-/Einfachständerwerk n. DIN 4103-1; einschl. Ständerwerk, Dämmschichteinlage DIN EN 13162, Beplankung aus Gipskarton-Bauplatten DIN 18180, Längskanten abgeflacht (AK), verdeckte Befestigung mit Schnellbauschrauben, Plattenfugen und Schraubköpfe verspachtelt (Q2)

Wanddicke: 100 mm
Metallständer: CW50
Dämmschichtdicke: 40mm mit Holzfaserdämmstoff (RD=ca.50kg/m³)
GKB-Beplankung: beidseitig 2x12,5mm
Bew. Schalldämmmaß/Rw: ca. 48dB
Feuerwiderstandsdauer: ohne Anforderung
Umlaufende Anschlüsse: starr
Standardspachtelung
Oberflächengüte: Q2 (Qualitätsstufe 2)
Einbaubereich: 1
Befestigungsuntergrund: Stb.-Decke
Wandhöhen: bis 3,5 m
Menge: 140,000 m²

**02.0002 nichttragende innere Montage-/Trennwand (d=12,5)**
*** wie Position 02.0001
Wanddicke: 125 mm
Metallständer: CW75
Menge: 130,000 m²

**02.0003 nichttragende innere Montage-/Trennwand (d=17,5)**
*** wie Position 02.0001
Wanddicke: 175 mm
Metallständer: CW125
Menge: 30,000 m²

**02.0004 nichttragende Vorsatzwand (d=7,5cm)**
*** wie Position 02.0001
als raumhohe Vorsatzwand mit einseitig doppelt beplanktem Metall-/ Einfachständerwerk
Metallständer: CW50
GK B-Beplankung: einseitig 2x12,5mm
Menge: 300,000 m²

**02.0005 nichttragende Vorsatzwand mit Ablage (d=7,5cm)**
*** wie Position 02.0001
als Vorsatzwand mit Ablage, h=ca. 120cm und t=20cm mit einseitig doppelt beplanktem Metall-/ Einfachständerwerk
Metallständer: CW50
GK B-Beplankung: einseitig 2x12,5mm
Menge: 30,000 m²

**02.0006 nichttragende Abkofferung, 2-seitig, Abwicklung ≤ 70cm**
*** Grundposition ZZ 2.0
*** Bezugsbeschreibung
als vertikale Verkleidung von Leitungen o.ä.
mit 40mm HF-Dämmung, Metall-UK, 2x12,5mm GKB-Beplankung
Oberfläche: Q2 gemäß IGG-Merkblatt 2
Abmesssung: bxt = ca.(40x30)cm

Einbauort: DG
Menge: 10,000 m

**02.0007 nichttragende Abkofferung, 3-seitig, Abwicklung ≤ 100cm**
*** Wahlposition ZZ 2.1
*** wie Position 02.0006
3-seitig
Abmesssung: ca.(30x40x30)cm
Menge: 10,000 m

**02.0008 Zulage für GKBI-Feuchtraumplatten, 12,5mm**
für die raumseitige Lage bei vorgen. GK-Wände anstatt GKB-Platten, d=12,5mm
Menge: 600,000 m²

**02.0009 Zulage f.d. Herstellen von Türöffnungen (Wand=12,5cm)**
in vorbeschriebene Metall-Einfachständerwand mit Türpfosten aus U/A-Ständerprofilen, incl. aller erf. Verstärkungsprofile,
nach den Herstellervorschriften.
Rohbauöffnung b/h: 0,625/2,125 bis 1,01/2,125
Menge: 20,000 Stk

**02.0010 Tragständer aus verzinkten UA-Profil**
d=2mm, zur Aufnahme von Installationsbefestigungen und wandhängender Lasten bis 1,5 KN/m Wandlänge für Wandhöhen bis 3,3m
Menge: 20,000 m

**02.0011 Universaltraverse aus Mehrschichtholz, 23x300mm**
zur Aufnahme wandhängender Lasten bis 1,5 KN/m Wandlänge
Menge: 10,000 Stck

**02.0012 Eckschutzschiene, Edelstahl, l=80**
90° an Außenecken nur im Stoßbereich der GK-Wände befestigen
Schenkellänge: 20x20mm
Einzellänge: l=80cm

Einbauort: n. Angabe Architekt
Menge: 15,000 Stk

**02.0013 Revisionsöffnung in Montagewände/-decken (40/40)**
*** Bezugsbeschreibung
für Deckensysteme ohne bauphysikalische Anforderung.
Unterkonstruktion mit CD 60/27-Profilen gemäß DIN EN
14195 und DIN 18182-1, einschl. Ausschnitt der GKB, mit Außenrahmen, Innendeckel flächenbündig mit Gipsplatte, Oberfläche mit Qualitätsstufe Q2

Fabrikat: Knauf REVO 400x400mm o. gleichwertig

angebotenes Fabrikat: '.........'
Menge: 1,000 Stck

**02.0014 Revisionsöffnung in Montagewände (40/40)**
*** wie Position 02.0013
vorgerichtet für Fliesenbelag
Menge: 1,000 Stck

**02.0015 Zulage Überdeckung der Montageelemente**
bauseitig montierter Sanitärmontageelemente in vorgen. GK-Montagewände, einschl. der Aussparungen in allen Bädern/WC´s
Menge: 1,000 Psch

### Abschnitt 03 Decken- und Wandbekleidung

**03.0001 GK-Unterdecke, Metall, h≤30cm, HF-Dämmauflage, GKB 12,5mm, F0**
*** Bezugsbeschreibung
abgehängte Unterdecke nach DIN 18168-1, mit HF-Dämmauflage an vorh. Stahlbetondecke befestigen
Beplankung: 1x12,5 mm, Gipskartonplatten GKB nach DIN 18180,
Oberfläche: schleifen/spachteln, Qualitätsstufe Q2
Unterkonstruktion: Grund- u. Tragprofile mit CD 60/27 gem DIN 18182-1/EN 14195, Anschlussprofil, UD 28
Abhängehöhe: bis 40 cm mit Nonius Abhängsystem
Dämmauflage: Holzfaserdämmung, 40mm, WLG 038, 50 kg/m³
Steico Flex 038 o.gl.

Systemgewicht: ≈18 kg/m²
Feuerwiderstandsklassse nach DIN EN 13501-2: ohne
Befestigungsuntergrund: Stahlbetondecke
Raumhöhe: bis 3,0 m

Einbauort: WC´s/Bad, Teilbereiche vor Küchenzeile
Menge: 210,000 m²

**03.0002 GK-Unterdecke, Metall, h≤30cm, MF-Dämmauflage, GKF 2x12,5mm, F30-A**
*** wie Position 03.0001
Beplankung: 2x12,5 mm, Gipskarton-Feuerschutzplatten GKF nach DIN 18180,
Dämmauflage: Mineralfaserdämmung, 40mm, WLG 040

Feuerwiderstandsklasse nach DIN EN 13501-2: F30-A
Befestigungsuntergrund: Dachbinder mit unterseitiger OSB-Beplankung
Raumhöhe: bis 3,0 m

Einbauort: Dachgeschoss
Menge: 150,000 m²

**03.0003 Deckenrand, h≤30cm, 1x12,5mm GKB**
zwischen vorgenannter Unterdecke und bauseitiger Stb.-Decke einschl. mit 40mm HF-Dämmung, Metall-UK, 1x12,5mm GKB-Beplankung
Oberfläche: Q2 gemäß IGG-Merkblatt 2
Deckenrand: h=ca. 30cm

Einbauort: Teilbereiche vor Küchenzeile
Menge: 50,000 m

**03.0004 nichttragende Abkofferung, 2-seitig, Abwicklung ≤ 80cm**
*** Grundposition ZZ 1.0
*** Bezugsbeschreibung
als horizontale Verkleidung von Leitungen o.ä.
mit 40mm HF-Dämmung, Metall-UK, 1x12,5mm GKB-Beplankung
Oberfläche: Q2 gemäß IGG-Merkblatt 2
Abmesssung: bxh= ca.(60x20)cm

Einbauort: EG-Flur
Menge: 5,000 m

**03.0005 nichttragende Abkofferung, 2-seitig, Abwicklung ≤ 80cm, F30-A**
*** Wahlposition ZZ 1.1
*** wie Position 03.0004
mit 40mm MF-Dämmung, Metall-UK, 2x12,5mm GKF-Beplankung
Menge: 5,000 m

**03.0006 Zulage für GKBI-Feuchtraumplatten, 12,5mm**
für die raumseitige Lage bei vorgen. GK-Unterdecken anstatt GKB-Platten, d=12,5mm
Einbauort: Bad/WC im EG+OG
Menge: 75,000 m²

**03.0007 Zulage für GKFI-Feuchtraumplatten, 12,5mm**
für die raumseitige Lage bei vorgen. GK-Unterdecken anstatt GKF-Platten, d=12,5mm
Einbauort: Bad/WC im DG
Menge: 15,000 m²

**03.0008 Deckensegel_EG, Gipsplatten gelocht 8/18, 227,5x300**
*** Bezugsbeschreibung
als freitragende GK-Unterdecke mit freiem Deckenrand, umlfd. Aufkantung, Aussparung für 6 x Einbauleuchten (62,5x62,5), alle sichtbaren Kanten mit Kantenschutzprofil, Lochplatten im Randbereich und im Raster glatt/gespachtelt (b=10cm),

Unterkonstruktion: Grund- u. Tragprofile mit CD 60/27 gem DIN 18182-1/EN 14195,
Abhängehöhe: 20 cm
Beplankung Unterdecke: 1x12,5 mm gelochten Gipsplatten DIN EN 14190, mit rückseitiger schwarzer Akustikvlies-Kaschierung, Baustoffklasse A2-s1,d0 DIN EN 13501-1
Oberfläche: Qualitätsstufe Q2
Dämmauflage: ohne
Deckenaufkantung: h=10cm, 1x12,5mm GKB

Abmessung Deckensegel: (227,5x300)cm

Befestigungsuntergrund: Stb.-Decke
Raumhöhe: bis 3,0 m

Einbauort: EG gemäß Detail D437
Menge: 1,000 Stk

**03.0009 Deckensegel_OG, Gipsplatten gelocht 8/18, 155x300**
*** wie Position 03.0008
Aussparung für 4 x Einbauleuchten (62,5x62,5)
Abmessung Deckensegel: (155x300)cm

Einbauort: OG gemäß Detail D438
Menge: 1,000 Stk

**03.0010 Eckschutzprofil, verzinkt**
in vorbeschriebenen Bekleidungen einspachteln / befestigen
beidseitige Schenkellänge = ca. 30mm
Menge: 100,000 m

**03.0011 Deckenausschnitt, rund, 100-200**
in vorbeschriebene Bekleidungen, rund für Leuchtenaussparungen

Durchmesser 100-200 mm
Menge: 20,000 Stk

**03.0012 Deckenausschnitt, eckig, 100x100**
*** Bedarfsposition ohne GB
*** Bezugsbeschreibung
herstellen an vorbeschriebenen GK-Unterdecken ohne Brandschutzanforderung
Deckenhöhe: bis 3,0 m
Abmessung: 100x100 mm
Menge: 1,000 Stk

**03.0013 Deckenausschnitt, eckig, 70x140**
*** wie Position 03.0012
Abmessung: 700x1400 mm
Menge: 1,000 Stk

**03.0014 Bodentreppe, 70x130x50, F30**
nach DIN EN 14975 und DIN 3193 mit Futterkasten und Deckel weiß beschichtet, Hohlkammer-Dichtung, Zugstab, Treppenteil

Treppenteil: Dreiteilig; Aluminiumprofilwangen mit abgerundeten Kanten und Abdeck- und Fusskappen, Stärke 20x71 mm; profilierte Aluminiumstufen, Stufentiefe 11 cm, Stärke 38 mm mit zusätzlicher Austrittsstufe im Futterkasten gemäß DIN 3191 wegen hoher Deckenstärke
Belastung: 200 kg
Feuerwiderstandsklasse nach DIN EN 13501-2: F30
Wärmedurchgangskoeffizent: U-Wert = 0,8 W/m²K
luftdichter Anschluss (Klasse 4) an bauseitigen OSB-Platte

Deckenöffnung: Länge x Breite: 130x70 cm
Deckenstärke: 50 cm
Lichte Raumhöhe: 290 cm

Einbauort: DG zum nichtbegehbaren Spitzboden

Fabrikat: Wellhöfer Bodentreppe AluDrei, FS30 2S o.gleichwertig
Angebotenes Fabrikat: '.........'
Menge: 1,000 Stk

### Abschnitt 04 Türen und Trennwandsysteme

**04.0001 Türzarge (75x212,5) mit Türblatt,**
*** Bezugsbeschreibung
als Objekt-Drehtür
- Rohbaurichtmaß (BxH): 75 x 2125 mm
- Einbausituation: Trockenbauwand d=125mm

ZARGE
- Umfassungszarge
- gepreßtes Stahlblech Dicke 1,5 mm, mit Anschlagdämpfung als Lippenprofil, endlackiert,
- Spiegel vorne/hinten: 30mm/30mm
- Dichtungsprofil weiß für dreiseitigen Anschlag,
- für stumpfe Türen mit einer Stärke von ca. 40 mm
- mit Bandtaschen, vorgerichtet für Objekt-Bänder
- Drückerhöhe 1050 mm, Meterrißmarkierungen, Schließlöcher vorgestanzt
- Korrosionsschutz: verzinkt und grundiert
- Farbe: endlackiert weiß, RAL 9010

angebotenes Fabrikat: '.........'

INNENTÜRBLATT -
Typ: 1-flügelig stumpf einschlagend,
- Dicke: ca. 40 mm
- Flächengewicht: ca. 26 kg/m2
- Schallschutz: erf. R`w 32 db
- Brandschutz: ohne
- mechan. Beanspr.: Beanspruchungsgruppe M
- Rahmen: Hartholz
- Decklagen: endlackiert RAL 9010

BESCHLÄGE:
- Bänder: 2 Stck. Stahlbänder, matt verchromt, 3D-verstellbar
Fabrikat Bänder: Simonswerk VARIANT VX oglw.

angebotenes Fabrikat: '.........'

- Türdrückergarnitur,  Aluminium als Objektbeschlag mit runden Rosetten.
 Fabrikat: Drücker-Garnitur FSB Modell Serie 1070, Aluminium, mit runden Rosetten, o.gleichwertig
- WC Schauscheibe/Schlitzkopf

angebotene Fabrikate: '.........'

Einbauort: EG
Menge: 1,000 Stk

**04.0002 Türzarge (100x212,5) mit Türblatt,**
*** wie Position 04.0001
- Rohbaurichtmaß (BxH): 100 x 2125 mm
- Türdrückerhöhe = 85 cm

Einbauort: EG
Menge: 3,000 Stk

**04.0003 Schiebetür mit Holztürblatt, einflügelig, (98,5x211)**
Schiebetür-Unterkonstruktion für Metallständerwand mit Unterkonstruktion CW 75, inkl. Befestigungsmaterial Fertigwanddicke 125 mm
Einbausatz aus Aluminiumkastenprofilen

Holz-Schiebetür, einflügelig, mit verdeckter Türblattaufnahme, Türgriffe/Stangen in Edelstahl, matt, ca. 300mm
nicht abschließbar
Oberfläche: endlackiert, RAL 9010

Laufschiene aus wartungsfreien Kunststoff-Laufwagen und Befestigungsplatte für Holztürblatt,

zargenloses Leibungsbekleidung mit Gipsplattenstreifen

Holztürblattdicke = 40 mm
Türblattbreite =985 mm
Türblatthöhe = 211 mm

System: Knauf Schiebetür-System Pocket Kit o. gleichwertig

angebotenes System: '.........'
Menge: 17,000 Stk

**04.0004 Zulage Glasauschnitt**
zu vorgenannter Türzarge mit Türblatt mit
VSG-Verglasung, d = 8 mm

Abmessung: ca.(600x160)mm
Menge: 1,000 Stk

**04.0005 Bodendichtung**
an vorgenannte Drehtüren absenkbar für Bodenspalte bis 20mm einbauen

Fabrikat: Athmer, Schall-Ex L15/30 WS o. gleichwertig

Angebotenes Fabrikat: '.........'
Menge: 2,000 Stk

**04.0006 Obentürschließer mit Gleitschiene**
für die Montage an vorgenannte Türen
Größe 1-4, , Schließkraft stufenlos einstellbar, Schließgeschwindigkeit und Endschlag von vorn einstellbar, Normalmontage auf Türblatt/Bandseite, mit Montageplatte.
Farbton: silberfarbig

Fabrikat: GEZE-O TS 3000 V o. gleichw.

Angebotenes Fabrikat: '.........'
Menge: 2,000 Stk

**04.0007 Zulage Lüftungsgitter**
als Badzellenlüftung für die Montage an vorgenannte Bad/WC-Türen
Material Aluminium F1, silberfarben
Abmessung: ca.(465x105)mm
Menge: 18,000 Stk
